# Musterausschreigungstexte FGDA
Leistungsbeschreibung (GAEB DA XML 3.2, DA81)
Projekt: D0000
Währung: EUR
Vergabeart: Beschränkte Ausschreibung
Erstellt mit: GXML Toolbox V3.3 R20200224, ORCA AVA 23.2.1 - Professional Edition 23.02.01, 29.09.2021

## Abkürzungsverzeichnis:
Abkürzungsverzeichnis:

AG  Auftraggeber, hier: Bauherr
AN  Auftragnehmer, hier: ausführendes (Bau-) Unternehmen,
  welches die Abdichtungskomponenten ausführt
BQS  Bundeseinheitlicher Qualitätsstandard
DGGT  Deutsche Gesellschaft für Geotechnik e.V.
DIN  Deutsches Institut für Normung
EN  Europäische Norm (Europäisches Komitee für Normung CEN)
EP  Eigenprüfung (qualitätssichernde Stelle des ausführenden
Unternehmens)
EPr.  Einheitspreis
GDA  Arbeitskreis 6.1 - Geotechnik der Deponien der
  Deutschen Gesellschaft für Geotechnik e.V. (DGGT)
GTD  Geosynthetische Tondichtungsbahn
EUR  Euro
FP  Fremdprüfung (unabhängige und akkreditierte fremdprüfende Stelle)
FÜ  Fremdüberwachung, qualitätssichernde Stelle bei der Produktion
  von Abdichtungskomponenten bzw. -materialien
ISO  Internationale Organisation für Normung
KDB  Kunststoffdichtungsbahn
km  Kilometer
LAGA  Länderarbeitsgemeinschaft Abfall
QM  Qualitätsmanagement
QMP  Qualitätsmanagementplan
L-IS  Leiter der Inspektionsstelle
L-PL  Leiter des Prüflaboratoriums
vFP  verantwortlicher Fremdprüfer
FPVO  Fremdprüfer vor Ort
Stck  Stück
Std  Stunde
Mt  Monat
RuK  Erweichungspunkt Ring und Kugel

## 01 Fremdprüfung Mineralik Basisabdichtung

### Bereich 1 Technische Bearbeitung

#### Abschnitt 1.01 Aufgaben vor Baubeginn

*Hinweis: Kalkulationsgrundlage:*
Kalkulationsgrundlage:
Im Regelfall ca. 1-2 Arbeitstage zum Nachweis.

**1.01.1 Prüfung des Qualitätsmanagementplan**
Prüfung des Qualitätsmanagementplan (QMP) möglichst vor
Veröffentlichung der Ausschreibung
Menge: 1,000 Std

*Hinweis: Kalkulationsgrundlage:*
Kalkulationsgrundlage:
Prüfung je Schicht und Einbaumaterial einer Eignungsprüfung inkl. schriftl. Bewertung
-> erfahrungsgemäß je Eignungsprüfung im Regelfall ca. 2-8 Std. je Schicht und Einbaumaterial

**1.01.2 Prüfung Eignungsprüfung**
Prüfung der Ergebnisse der Eignungsprüfungen auf
Vollständigkeit und Bewertung der Eignung der für den
Einbau vorgesehenen Baustoffe.
Prüfung je Schicht und Einbaumaterial.
Menge: 1,000 Std

*Hinweis: Kalkulationsgrundlage:*
Kalkulationsgrundlage:
Prüfung je Standsicherheitsnachweis inkl. schriftllicher Bewertung
-> erfahrungsgemäß je Standsicherheitsnachweis 4-8 Std.

**1.01.3 Prüfung Standsicherheitsnachweis**
Prüfung der zum Nachweis der Standsicherheit
vorgelegten Ergebnisse der Laborversuche auf
Vollständigkeit und Plausibilität.
Menge: 1,000 Std

*Hinweis: Kalkulationsgrundlage:*
Kalkulationsgrundlage:
Prüfung je Prüfplan inkl. schriftllicher Bewertung
-> erfahrungsgemäß je Prüfplan 1-4 Std.

**1.01.4 Prüfung des Prüfplan AN**
Prüfung eines vom Auftragnehmer vorgeschlagenen
Prüfplans mit statistischen Prüfkriterien nach GDA E
5-8.
Menge: 1,000 Std

*Hinweis: Kalkulationsgrundlage:*
Kalkulationsgrundlage:
Je Probefeld, 3 Ortstermine (Einbautage), davon 2 Termine Halbtages und ein Termin Ganztag.

**1.01.5 Beleitung des Probefeldeinbaus vFP Halbtagessatz**
Begleitung des Probefeldbaus durch den verantwortlichen
Fremdprüfer.
Halbtagessatz vFP
Menge: 2,000 St

*Hinweis: Kalkulationsgrundlage:*
Kalkulationsgrundlage:
Je Probefeld, 3 Ortstermine (Einbautage), davon 2 Termine Halbtages und ein Termin Ganztag.

**1.01.6 Beleitung des Probefeldeinbaus vFP Tagessatz**
Begleitung des Probefeldbaus durch den verantwortlichen
Fremdprüfer.
Tagessatz vFP
Menge: 1,000 St

*Hinweis: Kalkulationsgrundlage:*
Kalkulationsgrundlage:
je Probefeld erfahrungsgemäß 4 h.

**1.01.7 Prüfung Probefeld Eignungsprüfung**
Prüfung der Übereinstimmung der in den
Eignungsprüfungen untersuchten mineralischen Baustoffe
mit denen des Probefeldes
Menge: 1,000 Std

*Hinweis: Kalkulationsgrundlage:*
Kalkulationsgrundlage:
je Freigabeempfehlung erfahrungsgemäß ein Arbeitstag.

**1.01.8 Freigabeempfehlung Einbauvorschlag**
Stellungnahme und Freigabeempfehlung des von der
Baufirma aus den Ergebnissen des Probefeldes
abgeleiteten Einbauvorschlages.
In 5-facher Ausfertigung.
Menge: 1,000 Std

#### Abschnitt 1.02 Aufgaben während der Bauphase

*Hinweis: Hinweis:*
nur nach gesonderter Aufforderung durch den Bauherrn/ Bauleitung.

**1.02.1 Prüfung Eignungsprüfung**
*** Bedarfsposition mit GB
Prüfung der Übereinstimmung der in den
Eignungsprüfungen untersuchten mineralischen Baustoffe
mit denen der Bauausführung (z. B. auch durch
Kontrollprüfungen im Rahmen der Materialanlieferung)
Menge: 1,000 Std

*Hinweis: Kalkulationsgrundlage:*
Kalkulationsgrundlage:
je Arbeitstag erfahrungsgemäß 1 h durch FPvO.

**1.02.2 Dokumentation Beprobung**
Dokumentation der Beprobung durch Eintrag von
Ergebnissen in laufend aktualisierte Listen und
Markierung der Entnahmestellen in Lageplänen.
Menge: 1,000 Std

*Hinweis: Kalkulationsgrundlage:*
Kalkulationsgrundlage:
je 2.000 m² und Schicht erfahrungsgemäß 0,5 h durch FPvO.

**1.02.3 Freigabeempfehlung**
Freigabeempfehlung auf der Basis der Ergebnisse der
Eigen- und Fremdprüfung je Einbauschicht und Baufeld bzw. Teilfläche.
Menge: 1,000 Std

*Hinweis: Kalkulationsgrundlage:*
Kalkulationsgrundlage:
Gesamtaufwand erfahrungsgemäß 2 Arbeitstage durch vFP.

**1.02.4 Fortschreibung QMP**
Fachtechnische Fortschreibung des
Qualitätsmanagementplan (QMP) je erforderlicher
Änderung bzw. Anpassung.
Menge: 1,000 Std

#### Abschnitt 1.03 Aufgaben nach Fertigstellung

*Hinweis: Hinweis:*
nur nach gesonderter Aufforderung durch den Bauherrn/ Bauleitung.

**1.03.1 Mitwirkung bei Freigaben**
*** Bedarfsposition mit GB
Mitwirken bei Freigaben fertig hergestellter FIächen in
Abstimmung mit dem AG und der zuständigen Behörde.
Abrechnung je Einbauschicht.
Menge: 1,000 Std

*Hinweis: Kalkulationsgrundlage:*
Kalkulationsgrundlage:
Gesamtaufwand erfahrungsgemäß 60 h vFP.

**1.03.2 Erstellung Schlussdokumentation**
Erarbeitung der Schlussdokumentation mit allen
Ergebnissen der Qualitätsüberwachung und deren
Beurteilung in einem abschließenden Bericht für die
Abnahme gemäß GDA E 5-1.
In 5-facher Ausfertigung.
Menge: 1,000 Std

#### Abschnitt 1.04 Zusätzliche Aufgaben

*Hinweis: Hinweis:*
Hinweis:
nur nach gesonderter Aufforderung durch den Bauherrn/ Bauleitung.

**1.04.1 Mitwirkung Aufstellung QMP**
Mitwirken bei der Aufstellung des
Qualitätsmanagementplan (QMP).
Menge: 1,000 Std

*Hinweis: Hinweis:*
Hinweis:
nur nach gesonderter Aufforderung durch den Bauherrn/ Bauleitung.

**1.04.2 Prüfung Ausführungsplanung**
Prüfung der Ausführungsplanung auf die Anforderungen
an das Qualitätsmanagement nach BQS und deren
Normen und Richtlinien unter Berücksichtigung der
Funktionalität des Abdichtungssystems.
Menge: 1,000 Std

*Hinweis: Hinweis:*
Hinweis:
nur nach gesonderter Aufforderung durch den Bauherrn/ Bauleitung.

**1.04.3 Stellungnahme zur Ausführung**
Fachtechnische Prüfungen und Stellungnahmen zu
Ausführungs- oder Verfahrensvorschlägen in Bezug auf
die Qualität, wie beispielsweise Beurteilung von
Änderungen des Bauablaufes im Hinblick auf die
Sicherstellung der Qualität, Beurteilung eventuell
erforderlicher Maßnahmen zum Qualitätserhalt
halbfertiger Bauleistungen. Einschließlich
fachtechnische Beurteilung des von der Baufirma
vorzulegenden Sanierungsvorschlages bei unzureichender
Qualität.
In 5-facher Ausfertigung.
Menge: 1,000 Std

### Bereich 02 Versuchsfeld

#### Abschnitt 02.01 Geologische/ technische Barriere

**02.01.1 Trockendichte/ Verdichtungsgrad**
Bestimmung der Trockendichte/ Verdichtungsgrad gemäß
DIN 18125-2.
Regelbeprobungsumfang an mindestens 4 Stellen aus jeder
Schüttlage oder gemäß QMP.
Menge: 1,000 Stck

**02.01.2 Wassergehaltsbestimmung**
Wassergehaltsbestimmung gemäß DIN EN ISO 17892-1.
Regelbeprobungsumfang an mindestens 4 Stellen aus jeder
Schüttlage oder gemäß QMP.
Menge: 1,000 Stck

**02.01.3 Wasserdurchlässigkeit**
Bestimmung der Wasserdurchlässigkeit gemäß DIN EN ISO 17892-11.
Im Versuchszylinder mit Standrohren (ZY - Versuch) oder Druckerzeuger/ Triaxialzelle (TX - Versuch) nach Wahl des AN.
Regelbeprobungsumfang an mindestens 4 Stellen aus jeder
Schüttlage und jeweils eine Probe im Bereich der Fugen
zwischen den Schüttlagen oder gemäß QMP.
Menge: 1,000 Stck

**02.01.4 Wasserdurchlässigkeit**
*** Bedarfsposition ohne GB
Bestimmung der Wasserdurchlässigkeit gemäß DIN EN ISO 17892-11.
In der Triaxialzelle (TX - Versuch). Einschließlich Messung der Zu- und Einlaufmenge bis zum Nachweis der Kontinuität.
Ausführung nur auf gesonderter Anforderung des Bauherrn/ Bauleitung.
Menge: 1,000 Stck

**02.01.5 Komb. Sieb- u.Sedimentationsanalyse**
Ermittlung der Korngrößenverteilung gemäß
DIN EN ISO 17892-4
durch kombinierte Sieb- und Sedimentationsanalyse.
Regelbeprobungsumfang mindestens eine Untersuchung je
Schüttlage oder gemäß QMP.
Menge: 1,000 Stck

**02.01.6 Korngrößenverteilung Sedimentation**
*** Bedarfsposition ohne GB
Ermittlung der Korngrößenverteilung gemäß DIN EN ISO 17892-4
durch Sedimentationsanalyse.
Regelbeprobungsumfang mindestens eine Untersuchung je
Schüttlage oder gemäß QMP.
Menge: 1,000 Stck

**02.01.7 Zustandsgrenzen**
Bestimmung der Zustandsgrenzen (Konsistenzgrenzen)
gemäß DIN EN ISO 17892-12 (Fließ- und Ausrollgrenze) und DIN 18122-2 (Schrumpfgrenze).
Regelbeprobungsumfang mindestens eine Untersuchung je
Schüttlage oder gemäß QMP.
Menge: 1,000 Stck

**02.01.8 Wasseraufnahmevermögen**
Bestimmung des Wasseraufnahmevermögens gemäß DIN
18132.
Regelbeprobungsumfang mindestens eine Untersuchung je
Schüttlage oder gemäß QMP.
Menge: 1,000 Stck

**02.01.9 Zusatz zur Homogenitätsprüfung**
Zusätzliche Prüfungen zur Homogenitätsprüfung:
Wassergehaltsbestimmung gemäß DIN EN ISO 17892-1 und Bestimmung des Wasseraufnahmevermögens gemäß
DIN 18132.
Regelbeprobungsumfang je Schüttlage mindestens 5
Stichproben gemäß GDA E 3-5 oder gemäß QMP.
Menge: 1,000 Stck

**02.01.10 Carbonatgehalt**
Bestimmung des Carbonatgehalts gem. DIN 18129.
Beprobungsumfang gemäß QMP.
Menge: 1,000 Stck

**02.01.11 Glühverlust**
Bestimmung des Glühverlusts (organische Bestandteile)
gemäß DIN 18128.
Beprobungsumfang gemäß QMP.
Menge: 1,000 Stck

#### Abschnitt 02.02 Mineralische Dichtung

**02.02.1 Trockendichte/ Verdichtungsgrad**
Bestimmung der Trockendichte/ Verdichtungsgrad gemäß
DIN 18125-2.
Regelbeprobungsumfang an mindestens 4 Stellen aus jeder
Schüttlage oder gemäß QMP.
Menge: 1,000 Stck

**02.02.2 Wasserdurchlässigkeit**
Bestimmung der Wasserdurchlässigkeit gemäß
DIN EN ISO 17892-11.
Im Versuchszylinder mit Standrohren (ZY - Versuch) oder Druckerzeuger/ Triaxialzelle (TX - Versuch) nach Wahl des AN.
Regelbeprobungsumfang an mindestens 4 Stellen aus jeder
Schüttlage und jeweils eine Probe im Bereich der Fugen
zwischen den Schüttlagen oder gemäß QMP.
Menge: 1,000 Stck

**02.02.3 Wasserdurchlässigkeit TX-Versuch**
*** Bedarfsposition ohne GB
Bestimmung der Wasserdurchlässigkeit gemäß
DIN EN ISO 17892-11.
In der Triaxialzelle (TX - Versuch). Einschließlich Messung der Zu- und Einlaufmenge bis zum Nachweis der Kontinuität.
Ausführung nur auf gesonderter Anforderung des Bauherrn/ Bauleitung.
Menge: 1,000 Stck

**02.02.4 Komb. Sieb- u.Sedimentationsanalyse**
Ermittlung der Korngrößenverteilung gemäß
DIN EN ISO 17892-4
durch kombinierte Sieb- und Sedimentationsanalyse.
Regelbeprobungsumfang mindestens eine Untersuchung je
Schüttlage oder gemäß QMP.
Menge: 1,000 Stck

**02.02.5 Korngrößenverteilung Sedimentation**
*** Bedarfsposition ohne GB
Ermittlung der Korngrößenverteilung gemäß
DIN EN ISO 17892-4
durch Sedimentationsanalyse.
Regelbeprobungsumfang mindestens eine Untersuchung je
Schüttlage oder gemäß QMP.
Menge: 1,000 Stck

**02.02.6 Zustandsgrenzen**
Bestimmung der Zustandsgrenzen (Konsistenzgrenzen)
gemäß DIN EN ISO 17892-12 (Fließ- und Ausrollgrenze) und DIN 18122-2 (Schrumpfgrenze).
Regelbeprobungsumfang mindestens eine Untersuchung je
Schüttlage oder gemäß QMP.
Menge: 1,000 Stck

**02.02.7 Wasseraufnahmevermögen**
Bestimmung des Wasseraufnahmevermögens gemäß
DIN 18132.
Regelbeprobungsumfang mindestens eine Untersuchung je
Schüttlage oder gemäß QMP.
Menge: 1,000 Stck

**02.02.8 Zusatz zur Homogenitätsprüfung**
Zusätzliche Prüfungen zur Homogenitätsprüfung:
Wassergehaltsbestimmung gemäß DIN EN ISO 17892-1 und Bestimmung des Wasseraufnahmevermögens gemäß
DIN 18132.
Regelbeprobungsumfang je Schüttlage mindestens 5
Stichproben gemäß GDA E 3-5 oder gemäß QMP.
Menge: 1,000 Stck

**02.02.9 Carbonatgehalt**
Bestimmung des Carbonatgehalts gem. DIN 18129.
Beprobungsumfang gemäß QMP.
Menge: 1,000 Stck

**02.02.10 Glühverlust**
Bestimmung des Glühverlusts (organische Bestandteile)
gemäß DIN 18128.
Beprobungsumfang gemäß QMP.
Menge: 1,000 Stck

#### Abschnitt 02.03 Mineral. Schutz-/ Speicherschicht

**02.03.1 Korngrößenverteilung Siebanalyse**
Ermittlung der Korngrößenverteilung gemäß
DIN EN ISO 17892-1
durch Siebanalyse nach nassem Abtrennen der
Feinanteile.
Menge: 1,000 Stck

**02.03.2 Kornform**
Bestimmung der Kornform - Kornformkennzahl
(DIN EN 933-4).
Regelbeprobungsumfang mindestens eine Untersuchung je
Lage und Bodenmaterial oder gemäß QMP.
Menge: 1,000 Stck

**02.03.3 Trockendichte/ Verdichtungsgrad**
Bestimmung der Trockendichte/ Verdichtungsgrad gemäß
DIN 18125 oder gemäß DIN EN ISO 17892-2.
Beprobungsumfang gemäß QMP.
Regelbeprobungsumfang mindestens 4 Untersuchungen je
Lage und Bodenmaterial oder gemäß QMP.
Menge: 1,000 Stck

**02.03.4 Proctorversuch (100 mm Durchmesser)**
Proctorversuch gemäß DIN 18127 mit Durchmesser des
Versuchszylinders 100 mm für zulässiges Größtkorn 20,0
mm.
Beprobungsumfang gemäß QMP.
Menge: 1,000 Stck

**02.03.5 Wasserdurchlässigkeit ZY-Versuch**
*** Bedarfsposition mit GB
Bestimmung der Wasserdurchlässigkeit gemäß
DIN EN ISO 17892-11.
Im Versuchszylinder mit Standrohren oder Druckerzeuger
für alle Bodenarten (ZY - Versuch).
Beprobungsumfang gemäß QMP.
Menge: 1,000 Stck

**02.03.6 Bestimmung Gesamtcarbonatgehalt**
*** Bedarfsposition mit GB
Bestimmung des Gesamtcarbonatgehalts gem. GDA E 3-12.
Beprobungsumfang gemäß QMP.
Menge: 1,000 Stck

#### Abschnitt 02.04 Mineralische Entwässerungsschicht

**02.04.1 Korngrößenverteilung Siebanalyse**
Ermittlung der Korngrößenverteilung gemäß
DIN EN ISO 17892-4
durch Siebanalyse nach nassem Abtrennen der
Feinanteile.
Regelbeprobungsumfang mindestens 4 Untersuchungen je
Lage und Bodenmaterial oder gemäß QMP.
Menge: 1,000 Stck

**02.04.2 Kornform**
Bestimmung der Kornform - Kornformkennzahl
(DIN EN 933-4).
Regelbeprobungsumfang mindestens eine Untersuchung je
Lage und Bodenmaterial oder gemäß QMP.
Menge: 1,000 Stck

**02.04.3 Bestimmung Gesamtcarbonatgehalt**
Bestimmung des Gesamtcarbonatgehalts gem. GDA E 3-12.
Regelbeprobungsumfang mindestens eine Untersuchung je
Lage und Bodenmaterial oder gemäß QMP.
Menge: 1,000 Stck

**02.04.4 Wasserdurchlässigkeit ZY-Versuch**
*** Bedarfsposition mit GB
Bestimmung der Wasserdurchlässigkeit gemäß DIN EN ISO 17892-11.
Im Versuchszylinder mit Standrohren oder Druckerzeuger
für alle Bodenarten (ZY - Versuch).
Beprobungsumfang gemäß QMP.
Menge: 1,000 Stck

**02.04.5 Kornfestigkeit**
*** Bedarfsposition mit GB
Bestimmung der Kornfestigkeit nach GDA E 3-12.
Beprobungsumfang gemäß QMP.
Menge: 1,000 Stck

**02.04.6 Petrografische Beschreibung**
Gesteinskundliche Bestimmung der Petrografische Beschreibung nach DIN EN 932-3.
Stoffliche Kennzeichnung nach der TP GESTEIN-STB, 2008 für industriell hergestellte Gesteinskörnungen nach Abschnitt 3.1.4 und für Recyclingbaustoffe nach Abschnitt 3.1.5.
Menge: 1,000 Stck

**02.04.7 Hausmüllverbrennungsasche (HMV-Asche)**
Bestimmung der stofflichen Kennzeichnung von Hausmüllverbrennungsasche nach TP GESTEIN-STB, 2008 Teil 3.1.4.
Menge: 1,000 Stck

**02.04.8 Rezyklierte Gesteinskörnungen**
Bestimmung der stofflichen Kennzeichnung von groben rezyklierten Gesteinskörnungen nach TP GESTEIN-STB, 2008 Teil 3.1.5.
Menge: 1,000 Stck

#### Abschnitt 02.05 Deponieasphaltdichtung

**02.05.1 Kontrolle Anlieferung Mischgutes auf Baustelle**
Lieferscheinkontrolle, visuell, alle erforderlichen Angaben,
je Lieferung
Entladetemperatur, direkte Messung mit Einstechthermometer, je Lieferung
Beschaffenheit des Asphaltmischgutes, visuell, je Lieferung
Menge: 1,000 St

**02.05.2 Bindemittelgehalt**
Bindemittelgehalt TP Asphalt-StB Teil 1 Regelbeprobungsumfang mindestens drei Untersuchungen je Lage oder gem. QMP
Menge: 1,000 St

**02.05.3 Korngrößenverteilung**
Korngrößenverteilung TP Asphalt-StB Teil 1 Regelbeprobungsumfang mindestens drei Untersuchungen je Lage oder gem. QMP
Menge: 1,000 St

**02.05.4 Erweichungspunkt RuK**
Erweichungspunkt RuK am rückgewonnen Bindemittel gem. TP Asphalt-StB Teil 3 DIN EN 1427 Regelbeprobungsumfang mindestens drei Untersuchungen je Lage oder gem. QMP
Menge: 1,000 St

**02.05.5 Rohdichte Asphaltmischgut**
Rohdichte Asphaltmischgut gem. TP Asphalt-StB, Teil 5  Regelbeprobungsumfang mindestens drei Untersuchungen je Lage oder gem. QMP
Menge: 1,000 St

**02.05.6 Marshall-Probekörper**
Marshall-Probekörper 2x20 Schläge in Anlehnung an TP Asphalt-StB, Teil 30 Regelbeprobungsumfang mindestens drei Untersuchungen je Lage oder gem. QMP
Menge: 1,000 St

**02.05.7 Raumdichte**
Raumdichte am Marshall-Probekörper gem. TP Asphalt-StB, Teil 6  Regelbeprobungsumfang mindestens drei Untersuchungen je Lage oder gem. QMP
Menge: 1,000 St

**02.05.8 Hohlraumgehalt**
Hohlraumgehalt Raumdichte am Marshall-Probekörper TP Asphalt-StB, Teil 8  Regelbeprobungsumfang mindestens drei Untersuchungen je Lage oder gem. QMP
Menge: 1,000 St

**02.05.9 Fiktiver Hohlraumgehalt**
Fiktiver Hohlraumgehalt im Mineralgemisch HM, bit gem. TP Asphalt-StB, Teil 8  Regelbeprobungsumfang mindestens drei Untersuchungen je Lage oder gem. QMP
Menge: 1,000 St

**02.05.10 Bindemittelvolumen**
Bindemittelvolumen HB gem. TP Asphalt-StB, Teil 8 Regelbeprobungsumfang mindestens drei Untersuchungen je Lage oder gem. QMP
Menge: 1,000 St

**02.05.11 Hohlraumausfüllungsgrad**
Hohlraumausfüllungsgrad HA gem. TP Asphalt-StB, Teil 8  Regelbeprobungsumfang mindestens drei Untersuchungen je Lage oder gem. QMP
Menge: 1,000 St

**02.05.12 Einbaukontrolle Unterlage**
Untersuchungen beim Einbau
Laufende Prüfung/visuelle Kontrolle und Dokumentation der Beschaffenheit, Festigkeit, Ebenheit sowie Temperatur der Unterlage mit dem 4 m Richtscheit und Thermometer
Menge: 1,000 St

**02.05.13 Einbaukontrolle Bitumenanstrichs**
Untersuchungen beim Einbau
Laufende Prüfung/visuelle Kontrolle und Dokumentation der Güte der Nahtflanke, Nahtgeometrie, Sauberkeit, Vollflächigkeit des aufgebrachten Bitumenanstrichs gem. Nr. 4.2.1 Abs. 2 Ziff. 4 der Güterichtlinie vor dem Weiterbau, jede Naht
Menge: 1,000 St

**02.05.14 Einbaukontrolle Asphaltmischguttemperatur**
Untersuchungen beim Einbau
Laufende Prüfung/Kontrolle und Dokumentation der Asphaltmischguttemperatur im Fertiger vor der Bohle
Menge: 1,000 St

**02.05.15 Einbaukontrolle Schichtdicke**
Untersuchungen beim Einbau
Laufende Prüfung/Kontrolle und Dokumentation der Einbaudicke gemäß Anforderung Güterichtlinie bzw. QMP durch direkte Messung am Rand mit dem Metermaß
Menge: 1,000 St

**02.05.16 Einbaukontrolle Geräteeinsatz**
Untersuchungen beim Einbau
Laufende visuelle Prüfung/Kontrolle und Dokumentation der eingesetzten Geräte
Menge: 1,000 St

**02.05.17 Einbaukontrolle m. Nahtherstellung**
Untersuchungen beim Einbau
Laufende visuelle Prüfung/Kontrolle und Dokumentation des Einbaus inkl. der Nahtnachbehandlung
Menge: 1,000 St

**02.05.18 Prüfung Schichtdicken**
Untersuchungen an Ausbaustücken / Bohrkernen
Prüfung/Kontrolle und Dokumentation der Schichtdicken gem. TP Asphalt-StB, Teil 29 mindestens 3 Untersuchungen je Lage oder gem. QMP
Menge: 1,000 St

**02.05.19 Prüfung Ausbaustücke/ Bohrkerne**
Untersuchungen an Ausbaustücken / Bohrkernen
Prüfung/ visuelle Kontrolle und Dokumentation der Ausbaustücke/ Bohrkerne Æ = 150 mm auf den Schichten- und Lagenverbund mindestens 3 Untersuchungen je Lage oder gem. QMP
Menge: 1,000 St

**02.05.20 Prüfung Hohlraumgehalt**
Untersuchungen an Ausbaustücken / Bohrkernen
Prüfung/ Kontrolle und Dokumentation des Hohlraumgehaltes gem. TP Asphalt-StB, Teil 6 u.8 mindestens 3 Untersuchungen je Lage oder gem. QMP
Menge: 1,000 St

**02.05.21 Zerstörungsfreie Prüfung Nähte**
Zerstörungsfreie Untersuchungen an der fertigen Schicht
Prüfung/Kontrolle und Dokumentation der Homogenität und Dichtigkeit der Nähte mittels Vakuumglocke mindestens 3 Untersuchungen je Lage oder gem. QMP
Menge: 1,000 St

**02.05.22 Zerstörungsfreie Prüfung Hohlraumgehalt m. Sonde**
Zerstörungsfreie Untersuchungen an der fertigen Schicht
Prüfung/Kontrolle und Dokumentation des Hohlraumgehaltes mittels Isotopensonden-/PDM-Sondenmessung mindestens 3 Untersuchungen der EP je Lage oder gem. QMP und Bewertung der Messwerte durch die FP
Menge: 1,000 St

**02.05.23 Zerstörungsfreie Schichtdickenmessung**
Zerstörungsfreie Untersuchungen an der fertigen Schicht
Prüfung/Kontrolle und Dokumentation der Schichtdicke nach dem Wirbelstromverfahren bzw. mit Georadar mindestens 3 Untersuchungen je Lage  (gemeinsame Messung mit der EP)
Menge: 1,000 St

**02.05.24 Ebenheitsmessung**
Zerstörungsfreie Untersuchungen an der fertigen Schicht
Prüfung/Kontrolle und Dokumentation der Ebenheit in alle Richtungen mit dem 4 m Richtscheit mindestens 3 Untersuchungen je Lage oder gem. QMP
Menge: 1,000 St

### Bereich 03 Feld- und Laboruntersuchung

#### Abschnitt 03.01 Geologische/ technische Barriere

**03.01.1 Trockendichte/ Verdichtungsgrad**
Bestimmung der Trockendichte/ Verdichtungsgrad gemäß
DIN 18125-2.
Beprobungsumfang je 1.000 m2 und Lage, mindestens aber
an drei verschiedenen Stellen oder gemäß QMP.
Entnahme im unteren Drittel der jeweiligen Lage.
Menge: 1,000 Stck

**03.01.2 Wassergehalt**
Wassergehaltsbestimmung gemäß DIN EN ISO 17892-1.
Beprobungsumfang je 1.000 m2 und Lage, mindestens aber
an drei verschiedenen Stellen oder gemäß QMP.
Menge: 1,000 Stck

**03.01.3 Wasserdurchlässigkeit**
Bestimmung der Wasserdurchlässigkeit gemäß
DIN EN ISO 17892-11.
Im Versuchszylinder mit Standrohren (ZY - Versuch) oder Druckerzeuger/ Triaxialzelle (TX - Versuch) nach Wahl des AN.
Regelbeprobungsumfang je 1.000 m2 und Lage, mindestens
aber an drei verschiedenen Stellen oder gemäß QMP.
Menge: 1,000 Stck

**03.01.4 Wasserdurchlässigkeit TX-Versuch**
*** Bedarfsposition ohne GB
Bestimmung der Wasserdurchlässigkeit gemäß
DIN EN ISO 17892-11.
In der Triaxialzelle (TX - Versuch). Einschließlich Messung der Zu- und Einlaufmenge bis zum Nachweis der Kontinuität.
Ausführung nur auf gesonderter Anforderung des Bauherrn/ Bauleitung.
Menge: 1,000 Stck

**03.01.5 Komb. Sieb- u.Sedimentationsanalyse**
Ermittlung der Korngrößenverteilung gemäß
DIN EN ISO 17892-4
durch kombinierte Sieb- und Sedimentationsanalyse.
Regelbeprobungsumfang je 4.000 m2 (jede 4.Probe) und
Lage, mindestens jedoch 1 mal pro Einbautag bzw.
Teilfläche oder gemäß QMP.
Menge: 1,000 Stck

**03.01.6 Korngrößenverteilung Sedimentation**
Ermittlung der Korngrößenverteilung gemäß
DIN EN ISO 17892-4
durch Sedimentationsanalyse.
Regelbeprobungsumfang je 4.000 m2 (jede 4.Probe) und
Lage, mindestens jedoch 1 mal pro Einbautag bzw.
Teilfläche oder gemäß QMP.
Menge: 1,000 Stck

**03.01.7 Proctorversuch (100 mm Durchmesser)**
Proctorversuch gemäß DIN 18127 mit Durchmesser des
Versuchszylinders 100 mm für zulässiges Größtkorn 20,0
mm.
Regelbeprobungsumfang je 4.000 m2 (jede 4.Probe) und
Lage, mindestens jedoch 1 mal pro Einbautag bzw.
Teilfläche oder gemäß QMP.
Menge: 1,000 Stck

**03.01.8 Proctorversuch (150 mm Durchmesser)**
*** Bedarfsposition ohne GB
Proctorversuch gemäß DIN 18127 mit Durchmesser des
Versuchszylinders 150 mm für zulässiges Größtkorn über
20 bis 31,5 mm.
Regelbeprobungsumfang je 4.000 m2 (jede 4.Probe) und
Lage, mindestens jedoch 1 mal pro Einbautag bzw.
Teilfläche oder gemäß QMP.
Menge: 1,000 Stck

#### Abschnitt 03.02 Mineralische Dichtung

**03.02.1 Trockendichte/ Verdichtungsgrad**
Bestimmung der Trockendichte/ Verdichtungsgrad gemäß
DIN 18125-2.
Regelbeprobungsumfang je 1.000 m2 und Lage, mindestens
aber an drei verschiedenen Stellen.
Entnahme im unteren Drittel der jeweiligen Lage oder
gemäß QMP.
Menge: 1,000 Stck

**03.02.2 Trockendichte/ Verdichtungsgrad Horizontal**
*** Bedarfsposition ohne GB
Bestimmung der Trockendichte/ Verdichtungsgrad gemäß
DIN 18125-2 bei Einbau in horizontalen Lagen.
Regelbeprobungsumfang jeweils alle 30 m je Einbaulage
oder gemäß QMP.
Menge: 1,000 Stck

**03.02.3 Wassergehalt**
Wassergehaltsbestimmung gemäß DIN EN ISO 17892-1.
Regelbeprobungsumfang je 1.000 m2 und Lage, mindestens
aber an drei verschiedenen Stellen oder gemäß QMP.
Menge: 1,000 Stck

**03.02.4 Wasserdurchlässigkeit**
Bestimmung der Wasserdurchlässigkeit gemäß
DIN EN ISO 17892-1.
Im Versuchszylinder mit Standrohren (ZY - Versuch) oder Druckerzeuger/ Triaxialzelle (TX - Versuch) nach Wahl des AN.
Regelbeprobungsumfang je 1.000 m2 und Lage, mindestens
aber an drei verschiedenen Stellen oder gemäß QMP.
Menge: 1,000 Stck

**03.02.5 Wasserdurchlässigkeit TX-Versuch**
*** Bedarfsposition ohne GB
Bestimmung der Wasserdurchlässigkeit gemäß
DIN EN ISO 17892-11.
In der Triaxialzelle (TX - Versuch). Einschließlich Messung der Zu- und Einlaufmenge bis zum Nachweis der Kontinuität.
Ausführung nur auf gesonderter Anforderung des Bauherrn/ Bauleitung.
Menge: 1,000 Stck

**03.02.6 Korngrößenverteilung Sedimentation**
Ermittlung der Korngrößenverteilung gemäß
DIN EN ISO 17892-4
durch Sedimentationsanalyse.
Regelbeprobungsumfang je 4.000 m2 (jede 4.Probe) und
Lage, mindestens jedoch 1 mal pro Einbautag bzw.
Teilfläche oder gemäß QMP.
Menge: 1,000 Stck

**03.02.7 Komb. Sieb- u.Sedimentationsanalyse**
*** Bedarfsposition ohne GB
Ermittlung der Korngrößenverteilung gemäß
DIN EN ISO 17892-4
durch kombinierte Sieb- und Sedimentationsanalyse
(bindige Materialien mit Größtkorn bis max. 31,5 mm).
Regelbeprobungsumfang je 4.000 m2 (jede 4.Probe) und
Lage, mindestens jedoch 1 mal pro Einbautag bzw.
Teilfläche oder gemäß QMP.
Menge: 1,000 Stck

**03.02.8 Proctorversuch (100 mm Durchmesser)**
Proctorversuch gemäß DIN 18127 mit Durchmesser des
Versuchszylinders 100 mm für zulässiges Größtkorn 20,0
mm.
Regelbeprobungsumfang je 4.000 m2 (jede 4.Probe) und
Lage, mindestens jedoch 1 mal pro Einbautag bzw.
Teilfläche oder gemäß QMP.
Menge: 1,000 Stck

**03.02.9 Proctorversuch (150 mm Durchmesser)**
*** Bedarfsposition ohne GB
Proctorversuch gemäß DIN 18127 mit Durchmesser des
Versuchszylinders 150 mm für zulässiges Größtkorn über
20 bis 31,5 mm.
Regelbeprobungsumfang je 4.000 m2 (jede 4.Probe) und
Lage, mindestens jedoch 1 mal pro Einbautag bzw.
Teilfläche oder gemäß QMP.
Menge: 1,000 Stck

**03.02.10 Carbonatgehalt**
Bestimmung des Carbonatgehalts gem. DIN 18129.
Beprobungsumfang gemäß QMP.
Menge: 1,000 Stck

**03.02.11 Glühverlust**
Bestimmung des Glühverlusts (organische Bestandteile)
gemäß DIN 18128.
Beprobungsumfang gemäß QMP.
Menge: 1,000 Stck

#### Abschnitt 03.03 Mineral. Schutz-/ Speicherschicht

**03.03.1 Korngrößenverteilung Siebanalyse**
Ermittlung der Korngrößenverteilung gemäß
DIN EN ISO 17892-4
durch Siebanalyse nach nassem Abtrennen der
Feinanteile.
Regelbeprobungsumfang je 3.000 m2, mindestens aber
einmal je Bodenmaterial oder gemäß QMP.
Menge: 1,000 Stck

**03.03.2 Kornform**
Bestimmung der Kornform - Kornformkennzahl
(DIN EN 933-4).
Regelbeprobungsumfang je 15.000 m2, mindestens aber
einmal je Bodenmaterial oder gemäß QMP.
Menge: 1,000 Stck

**03.03.3 Wasserdurchlässigkeit ZY-Versuch**
Bestimmung der Wasserdurchlässigkeit gemäß
DIN EN ISO 17892-11.
Im Versuchszylinder mit Standrohren oder Druckerzeuger
für alle Bodenarten (ZY - Versuch).
Beprobungsumfang gemäß QMP.
Menge: 1,000 Stck

**03.03.4 Trockendichte/ Verdichtungsgrad**
Bestimmung der Trockendichte/ Verdichtungsgrad gemäß
DIN 18125 oder gemäß DIN EN ISO 17892-2.
Beprobungsumfang gemäß QMP.
Menge: 1,000 Stck

**03.03.5 Proctorversuch (100 mm Durchmesser)**
Proctorversuch gemäß DIN 18127 mit Durchmesser des
Versuchszylinders 100 mm für zulässiges Größtkorn 20,0
mm.
Beprobungsumfang gemäß QMP.
Menge: 1,000 Stck

**03.03.6 Wassergehalt**
Wassergehaltsbestimmung gemäß DIN EN ISO 17892-1.
Beprobungsumfang gemäß QMP.
Menge: 1,000 Stck

#### Abschnitt 03.04 Mineralische Entwässerungsschicht

**03.04.1 Korngrößenverteilung Siebanalyse**
Ermittlung der Korngrößenverteilung gemäß
DIN EN ISO 17892-4
durch Siebanalyse nach nassem Abtrennen der
Feinanteile.
Regelbeprobungsumfang je 3.000 m2, mindestens aber
einmal je Bodenmaterial oder gemäß QMP.
Menge: 1,000 Stck

**03.04.2 Bestimmung Gesamtcarbonatgehalt**
Bestimmung des Gesamtcarbonatgehalts gem. GDA E 3-12.
Regelbeprobungsumfang je 15.000 m2, mindestens aber
einmal je Bodenmaterial oder gemäß QMP.
Menge: 1,000 Stck

**03.04.3 Kornform**
Bestimmung der Kornform - Kornformkennzahl
(DIN EN 933-4).
Regelbeprobungsumfang je 15.000 m2, mindestens aber
einmal je Bodenmaterial oder gemäß QMP.
Menge: 1,000 Stck

**03.04.4 Wasserdurchlässigkeit ZY-Versuch**
Bestimmung der Wasserdurchlässigkeit gemäß
DIN EN ISO 17892-11.
Im Versuchszylinder mit Standrohren oder Druckerzeuger
für alle Bodenarten (ZY - Versuch).
Beprobungsumfang gemäß QMP.
Menge: 1,000 Stck

**03.04.5 Kornfestigkeit**
Bestimmung der Kornfestigkeit nach GDA E 3-12.
Beprobungsumfang gemäß QMP.
Menge: 1,000 Stck

#### Abschnitt 03.05 Deponieasphaltdichtung

**03.05.1 Kontrollen Anlieferung Mischgutes auf Baustelle**
Lieferscheinkontrolle, visuell, alle erforderlichen Angaben, Stichproben
Entladetemperatur, direkte Messung mit Einstechthermometer, Stichproben
Beschaffenheit des Asphaltmischgutes, visuell, Stichproben
Menge: 1,000 St

**03.05.2 Bindemittelgehalt**
Bindemittelgehalt TP Asphalt-StB Teil 1 Prüfumfang je 5000 m², mind. 3 Proben pro Maßnahme
Menge: 1,000 St

**03.05.3 Korngrößenverteilung**
Korngrößenverteilung TP Asphalt-StB Teil 1  Prüfumfang je 5000 m², mind. 3 Proben pro Maßnahme
Menge: 1,000 St

**03.05.4 Erweichungspunkt RuK**
Erweichungspunkt RuK am rückgewonnen Bindemittel gem. TP Asphalt-StB Teil 3 DIN EN 1427  Prüfumfang je 5000 m², mind. 3 Proben pro Maßnahme
Menge: 1,000 St

**03.05.5 Rohdichte Asphaltmischgut**
Rohdichte Asphaltmischgut gem. TP Asphalt-StB, Teil 5  Prüfumfang je 5000 m², mind. 3 Proben pro Maßnahme
Menge: 1,000 St

**03.05.6 Marshall-Probekörper**
Marshall-Probekörper 2x20 Schläge in Anlehnung an TP Asphalt-StB, Teil 30  Prüfumfang je 5000 m², mind. 3 Proben pro Maßnahme
Menge: 1,000 St

**03.05.7 Raumdichte**
Raumdichte am Marshall-Probekörper gem. TP Asphalt-StB, Teil 6  Prüfumfang je 5000 m², mind. 3 Proben pro Maßnahme
Menge: 1,000 St

**03.05.8 Hohlraumgehalt**
Hohlraumgehalt Raumdichte am Marshall-Probekörper TP Asphalt-StB, Teil 8  Prüfumfang je 5000 m², mind. 3 Proben pro Maßnahme
Menge: 1,000 St

**03.05.9 Fiktiver Hohlraumgehalt**
Fiktiver Hohlraumgehalt im Mineralgemisch HM, bit gem. TP Asphalt-StB, Teil 8 Prüfumfang je 5000 m², mind. 3 Proben pro Maßnahme
Menge: 1,000 St

**03.05.10 Bindemittelvolumen**
Bindemittelvolumen HB gem. TP Asphalt-StB, Teil 8  Prüfumfang je 5000 m², mind. 3 Proben pro Maßnahme
Menge: 1,000 St

**03.05.11 Hohlraumausfüllungsgrad**
Hohlraumausfüllungsgrad HA gem. TP Asphalt-StB, Teil 8  Prüfumfang je 5000 m², mind. 3 Proben pro Maßnahme
Menge: 1,000 St

**03.05.12 Einbaukontrolle Unterlage**
Untersuchungen beim Einbau
Laufende Prüfung/visuelle Kontrolle und Dokumentation der Beschaffenheit, Festigkeit, Ebenheit sowie Temperatur der Unterlage mit dem 4 m Richtscheit und Thermometer
Menge: 1,000 St

**03.05.13 Einbaukontrolle Bitumenanstrich**
Untersuchungen beim Einbau
Laufende Prüfung/visuelle Kontrolle und Dokumentation der Güte der Nahtflanke, Nahtgeometrie, Sauberkeit, Vollflächigkeit des aufgebrachten Bitumenanstrichs gem. Nr. 4.2.1 Abs.
Menge: 1,000 St

**03.05.14 Einbaukontrolle Asphaltmischguttemperatur**
Untersuchungen beim Einbau
Laufende Prüfung/Kontrolle und Dokumentation der Asphaltmischguttemperatur im Fertiger vor der Bohle
Menge: 1,000 St

**03.05.15 Einbaukontrolle Schichtdicke**
Untersuchungen beim Einbau
Laufende Prüfung/Kontrolle und Dokumentation der Einbaudicke gemäß Anforderung Güterichtlinie bzw. QMP durch direkte Messung am Rand mit dem Metermaß
Menge: 1,000 St

**03.05.16 Einbaukontrolle Geräteeinsatz**
Untersuchungen beim Einbau
Laufende visuelle Prüfung/Kontrolle und Dokumentation der eingesetzten Geräte gemäß Festlegung Probefeldbau
Menge: 1,000 St

**03.05.17 Einbaukontrolle m. Nahtherstellung**
Untersuchungen beim Einbau
Laufende visuelle Prüfung/Kontrolle und Dokumentation des Einbaus inkl. der Nahtnachbehandlung gemäß Güterichtlinie und Festlegung Probefeldbau
Menge: 1,000 St

**03.05.18 Prüfung Schichtdicken**
Untersuchungen an Ausbaustücken / Bohrkernen
Prüfung/Kontrolle und Dokumentation der Schichtdicken gem. TP Asphalt-StB, Teil 29 Prüfumfang je 3000 m², mind. 3 Proben pro Maßnahme
Menge: 1,000 St

**03.05.19 Prüfung Ausbaustücke/Bohrkerne**
Untersuchungen an Ausbaustücken / Bohrkernen
Prüfung/visuelle Kontrolle und Dokumentation der Ausbaustücke/Bohrkerne Æ = 150 mm auf den Schichten- und Lagenverbund  Prüfumfang je 3000 m², mind. 3 Proben pro Maßnahme
Menge: 1,000 St

**03.05.20 Prüfung Hohlraumgehaltes**
Untersuchungen an Ausbaustücken / Bohrkernen
Prüfung/Kontrolle und Dokumentation des Hohlraumgehaltes gem. TP Asphalt-StB, Teil 6 u.8  Prüfumfang je 3000 m², mind. 3 Proben pro Maßnahme
Menge: 1,000 St

**03.05.21 Zerstörungsfreie Prüfung Nähte**
Zerstörungsfreie Untersuchungen an der fertigen Schicht
Prüfung/Kontrolle und Dokumentation der Homogenität und Dichtigkeit der Nähte mittels Vakuumglocke mindestens alle 100 m gemeinsame Messung mit der EP
Menge: 1,000 St

**03.05.22 Zerstörungsfreie Prüfung Hohlraumgehaltes m. Sonde**
Zerstörungsfreie Untersuchungen an der fertigen Schicht
Prüfung/Kontrolle und Dokumentation des Hohlraumgehaltes mittels Isotopensonden-/PDM-Sondenmessung der EP je 100 m² und Bewertung der Messwerte durch die FP
Menge: 1,000 St

**03.05.23 Zerstörungsfreie Schichtdickenmessung**
Zerstörungsfreie Untersuchungen an der fertigen Schicht
Prüfung/Kontrolle und Dokumentation der Schichtdicke nach dem Wirbelstromverfahren bzw. mit Georadar alle 100 m² (gemeinsame Messung mit der EP)
Menge: 1,000 St

**03.05.24 Ebenheitsmessung**
Zerstörungsfreie Untersuchungen an der fertigen Schicht
Prüfung/Kontrolle und Dokumentation der Ebenheit in alle Richtungen mit dem 4 m Richtscheit mindestens 3 Untersuchungen je Lage oder gem. QMP
Menge: 1,000 St

### Bereich 04 Inspektionstätigkeiten vor Ort

#### Abschnitt 04.01 Allgemein

**04.01.1 Laborraum d.AG einrichten**
Laborraum für die Leistungen der Fremdprüfung (FP) nach
Wahl der FP zu Beginn der Baumaßnahme einrichten und
nach Abschluss der Baumaßnahme räumen.
Laborraum stellt der AG mit allen erforderlichen
Anschlüssen.
Laborraum befindet sich im Baustellenbereich.
Einrichtung = Computer, Digitalcamera, Mobiltelefon,
Baustellenfahrzeug, Geräte für Feld- und Laborversuche.
Einschließlich Antransport,  betriebsbereit einrichten
sowie nach Abschluss der Baumaßnahme räumen.
70 v.H. des Einheitspreises werden nach Bereitstellung,
der Rest nach Erfüllung der Leistung vergütet.
Vorhalten, Unterhalten und Betreiben werden gesondert
vergütet.
Menge: 1,000 St

**04.01.2 Einrichtung vorhalten u.betreiben**
Sämtliche Einrichtungen im Laborraum für die Leistungen

der FP vorhalten, unterhalten und betreiben.
Außer den vollen Monaten werden Teilzeiten nach Tagen
zu 1/30 des Einheitspreises vergütet.
Für die Dauer der Bauzeit.
Menge: 1,000 Mt

#### Abschnitt 04.02 Baubegleitung vor Ort

*Hinweis: Kalkulationsgrundlage:*
Kalkulationsgrundlage:
Je 1.000 m² und Lage/ Schicht, 1 Ortstermin, davon 35 %
Tagessatz FPvo.

**04.02.1 Tagessatz FPvo**
Tagespauschale Fremprüfer vor Ort (FPvo) für:
- Begleitung des Probefeldbaus und der Durchführung der
Untersuchungen am Probefeld
- Fachtechnische Begleitung des Baus der mineralischen
Komponenten des Abdichtungssystems gemäß bestätigtem
Einbaukonzept einschließlich der Probeentnahmen.
- Überwachung bei der Ausführung von qualitäts- und
funktions-bestimmenden Arbeiten bzw. Maßnahmen.
- Stichprobenartige Kontrolle der Eigenprüfung der
ausführenden Baufirmen
- Überwachung fertig gestellter Flächen einschließlich
der Überbauung .
- Baubegleitende Schichtdickenmessung
Baubegleitende Bautagesberichte je Ortstermin in
schriftlicher Form führen. Bildliche Dokumentation des
Bauzustandes und Fortschrittes.
Reise-, Übernachtungs- sowie Fahrkosten werden nicht
gesondert vergütet.
Einschließlich Stellung eines Baustellenfahrzeuges.
Aufenthaltszeit vor Ort ohne Pause über 5,0 bis zu 8,5
Stunden.
Arbeitszeit an Werktagen zwischen 6:00 und 20:00 Uhr.
Menge: 1,000 St

*Hinweis: Kalkulationsgrundlage:*
Kalkulationsgrundlage:
Je 1.000 m² und Lage/ Schicht, 1 Ortstermin, davon 65 %
Halbtagessatz FPvo.

**04.02.2 Halbtagessatz FPvo**
Halbtagespauschale Fremprüfer vor Ort (FPVO) für:
- Begleitung des Probefeldbaus und der Durchführung der
Untersuchungen am Probefeld
- Fachtechnische Begleitung des Baus der mineralischen
Komponenten des Abdichtungssystems gemäß bestätigtem
Einbaukonzept einschließlich der Probeentnahmen.
- Überwachung bei der Ausführung von qualitäts- und
funktions-bestimmenden Arbeiten bzw. Maßnahmen.
- Stichprobenartige Kontrolle der Eigenprüfung der
ausführenden Baufirmen
- Überwachung fertig gestellter Flächen einschließlich
der Überbauung .
- Baubegleitende Schichtdickenmessung
Baubegleitende Bautagesberichte je Ortstermin in
schriftlicher Form führen. Bildliche Dokumentation des
Bauzustandes und Fortschrittes.
Reise-, Übernachtungs- sowie Fahrkosten werden nicht
gesondert vergütet.
Einschließlich Stellung eines Baustellenfahrzeuges.
Aufenthaltszeit vor Ort ohne Pause bis zu 5,0 Stunden.
Arbeitszeit an Werktagen zwischen 6:00 und 20:00 Uhr.
Menge: 1,000 St

*Hinweis: Kalkulationsgrundlage:*
Kalkulationsgrundlage:
Einmal pro Woche 1 Halbtagessatz vFP.

**04.02.3 Halbtagessatz vFP**
Halbtagespauschale des verantwortlichen Fremdprüfers
(vFP) für die Anwesenheit/ Besichtigung vor Ort.
Einschließlich der Teilnahme an Baubesprechungen,
Abstimmungstermine mit Genehmigungsbehörden, Beratung
des Bauherren und Ähnliches.
Reise-, Übernachtungs- sowie Fahrkosten werden nicht
gesondert vergütet.
Teilnahme- bzw. Aufenthaltsdauer ohne Pause bis zu 3,0
Stunden.
Menge: 1,000 St

### Bereich 05 Stundensätze

#### Abschnitt 05.01 Zum Nachweis

**05.01.1 Stundensatz L-IS / L-PL**
Stundenlohnarbeiten durch Arbeitskraefte auf Anordnung
des AG ausfuehren.
Der Verrechnungssatz fuer die jeweilige Arbeitskraft
umfasst saemtliche Aufwendungen.
Zuschlaege fuer Nacht-, Sonntags- und Feiertagsarbeit werden nach tariflichen Festlegungen gesondert
verguetet.
Stundensatz für Leiter Inspektionsstelle (L-IS) /
Prüflaboratoriums (L-PL) .
Menge: 1,000 Std

**05.01.2 Stundensatz vFP**
Stundenlohnarbeiten durch Arbeitskraefte auf Anordnung
des AG ausfuehren.
Der Verrechnungssatz fuer die jeweilige Arbeitskraft
umfasst saemtliche Aufwendungen.
Zuschlaege fuer Nacht-, Sonntags- und Feiertagsarbeit werden nach tariflichen Festlegungen gesondert
verguetet.
Stundensatz für verantwortlicher Fremdprüfer (vFP).
Menge: 1,000 Std

**05.01.3 Stundensatz FPvo**
Stundenlohnarbeiten durch Arbeitskraefte auf Anordnung
des AG ausfuehren.
Der Verrechnungssatz fuer die jeweilige Arbeitskraft
umfasst saemtliche Aufwendungen.
Zuschlaege fuer Nacht-, Sonntags- und Feiertagsarbeit werden nach tariflichen Festlegungen gesondert
verguetet.
Stundensatz für Fremdprüfer vor Ort (FPVO).
Menge: 1,000 Std

USt %: 19,00
